# Panel de iluminación de policarbonato con tapajunta referencia Hexagona de Hiansa. Espesor: 30 mm - de Hiansa

- Propiedad del archivo: CONSTRUNARIO
- Formato: FIEBDC-3/2012
- Programa: Construnario Versión 3.51
- Fecha de los precios: 12/09/2022
- Divisa: EUR

**HEXAGONA** m2 Panel de iluminación de policarbonato con tapajunta referencia Hexagona de Hiansa. Espesor: 30 mm - de Hiansa
Es un panel de policarbonato alveolar perfectamente ensamblable al panel sándwich. El espesor de la placa es de 30 mm. y su estructura está formada por cuatro niveles de células hexagonales (cámaras de aire), que le confiere un elevado grado de aislamiento térmico.
