# Chapa perfilada referencia MT-42 de Hiansa. Altura de greca: 42 mm - de Hiansa

- Propiedad del archivo: CONSTRUNARIO
- Formato: FIEBDC-3/2012
- Programa: Construnario Versión 3.51
- Fecha de los precios: 12/09/2022
- Divisa: EUR

**MT42** m2 Chapa perfilada referencia MT-42 de Hiansa. Altura de greca: 42 mm - de Hiansa
La MT-42 de Hiansa se define por los 42 mm de altura de greca, en espesores que van hasta 1,2 mm. Su ancho útil está en 1.000 mm. y su longitud entre 1000 y 14.000 mm. Bajo consulta se suministran otros espesores y longitudes.
