# Dispositivo antihumedad Purair de Humicontrol

- Propiedad del archivo: CONSTRUNARIO
- Formato: FIEBDC-3/2012
- Programa: Construnario Versión 3.51
- Fecha de los precios: 12/09/2022
- Divisa: EUR

**PURAIR** u Dispositivo antihumedad Purair de Humicontrol
Con el dispositivo antihumedad PURAIR introducimos aire exterior limpio, a la temperatura adecuada, renovando lenta y gradualmente el aire interior sin molestias, ahorrando calefacción y obteniendo un auténtico confort, para evitar la condensacion y la humedad en la vivienda. Así logramos: Evitar paredes ennegrecidas por moho. Evitar el vaho en los cristales. Luchar contra los problemas respiratorios. Evacuar malos olores y humedad ambiente en la vivienda. En definitiva conseguimos mejorar la calidad del aire interior.
