# Mampara desmontable de estructura de aluminio semioculta, modelo Future de Ibermodul, Perfil de aluminio 50 x 50

- Propiedad del archivo: CONSTRUNARIO
- Formato: FIEBDC-3/2012
- Programa: Construnario Versión 3.51
- Fecha de los precios: 13/09/2022
- Divisa: EUR

**FUTUREV9** m Mampara desmontable de estructura de aluminio semioculta, modelo Future de Ibermodul, Perfil de aluminio 50 x 50
Mampara desmontable de estructura de aluminio semioculta, concepto minimalista con un perfil de aluminio único de 50 x 50 que permite estructurar toda la instalación. Dimensiones • Modulación estándar vertical para los módulos ciegos, anchura entre ejes: 800 mm / 1031 mm / 1200 mm. • Modulación estándar horizontal para los módulos ciegos, anchura entre ejes: 1600 mm / 2062 mm / 2400 mm. • Modulación del vidrio continuo con ancho máximo estándar de 1031mm • Modulación de la hoja de puerta estándar: 825 mm x altura total (descontado zócalos y perfiles superiores). • Espesor del tabique: 50/85 mm.
