# Revestimiento de pared de Ibermodul. Autoportante o pegado a la pared

- Propiedad del archivo: CONSTRUNARIO
- Formato: FIEBDC-3/2012
- Programa: Construnario Versión 3.51
- Fecha de los precios: 13/09/2022
- Divisa: EUR

**REVEPAR** m Revestimiento de pared de Ibermodul. Autoportante o pegado a la pared
El revestimiento de pared de Ibermodul puede ser autoportante o pegado a la pared, para dar solución a las necesidades de cada negocio. Se combinan con las mamparas Ibermodul, para hacer de su oficina o empresa un sitio único, con una imagen y un aislamiento únicos. El revestimiento de pared permite la integración de las paredes y muros de su negocio a nivel visual, creando espacios limpios y con continuidad. Disponibles en todos los acabados existentes en las mamparas, se pueden utilizar para dar solidez a espacios más ligeros creados con las mamparas de vidrio o para unificar entornos y diferenciar espacios.
