# Barniz para madera de poliuretano transparente referencia VPUR070150 de Icro. Aplicaciones con rodillo o brocha

- Propiedad del archivo: CONSTRUNARIO
- Formato: FIEBDC-3/2012
- Programa: Construnario Versión 3.51
- Fecha de los precios: 13/09/2022
- Divisa: EUR

**VPUR070150** l Barniz para madera de poliuretano transparente referencia VPUR070150 de Icro. Aplicaciones con rodillo o brocha
Barniz de poliuretano transparente para aplicaciones con rodillo o brocha. Indicado para usar como acabado de fondos. Tiene excelente resistencia químico-física, buena elasticidad, excelente dureza superficial y resistencia a la abrasión. El acabado tiene una excelente resistencia al lavado con agua y detergentes neutros. Cumple con la normativa 2004/42 / CE. El rendimiento es entre 90-100 g/m2. Después de 6 horas no deja huella.
