# Barniz para madera ignifugo, referencia FPUR1350 de Icro. Transparente

- Propiedad del archivo: CONSTRUNARIO
- Formato: FIEBDC-3/2012
- Programa: Construnario Versión 3.51
- Fecha de los precios: 13/09/2022
- Divisa: EUR

**FPUR1350** l Barniz para madera ignifugo, referencia FPUR1350 de Icro. Transparente
Fondo ignifugo transparente – PRODUCTO IGNIFUGO EN 13501 parte 1 – EUROCLASSE B s1 d0.
