# Aditivo para hacer higienizante los barnices para la madera, referencia XXAD9002 de Icro

- Propiedad del archivo: CONSTRUNARIO
- Formato: FIEBDC-3/2012
- Programa: Construnario Versión 3.51
- Fecha de los precios: 13/09/2022
- Divisa: EUR

**XXAD9002** l Aditivo para hacer higienizante los barnices para la madera, referencia XXAD9002 de Icro
Aditivo para hacer higienizante los barnices para la madera. Mantiene las propiedades a pesar de la duración del revestimiento. Utilizar al 1%. Especialmente recomendado para ambientes que requieren ambientes higiénicos: locales médicos, escuelas, gimnasios, centros de belleza, bares y restaurantes. En ambientes domésticos: cocinas, baños, parquet y habitaciones
