# Pomo de agarre macho, referencia 00301201207 de ISC. DIN 6336

- Propiedad del archivo: CONSTRUNARIO
- Formato: FIEBDC-3/2012
- Programa: Construnario Versión 3.51
- Fecha de los precios: 13/09/2022
- Divisa: EUR

**00301201207** u Pomo de agarre macho, referencia 00301201207 de ISC. DIN 6336
Nuestro pomo de agarre macho con robusta cabeza en forma de estrella tiene un acabado superficial brillante. Está disponible también con rosca hembra: LHSB.
