# Conector dos tubos en línea con alojamiento para alma metálica, referencia 00201206437 de ISC

- Propiedad del archivo: CONSTRUNARIO
- Formato: FIEBDC-3/2012
- Programa: Construnario Versión 3.51
- Fecha de los precios: 13/09/2022
- Divisa: EUR

**00201206437** u Conector dos tubos en línea con alojamiento para alma metálica, referencia 00201206437 de ISC
El conector en línea ha sido diseñado para conectar 2 tubos cuadrados unidimensional y unidireccionalmente. Se suministra con o sin alma de acero (S), o de acero zincado (ZCS) - conector de dos piezas. Permite construir bastidores sometidos a cargas estáticas bajas - medias, o altas - según incorpore o no el núcleo de acero. Si se desea integrar un refuerzo externo (remaches, pasadores, etc.), y para prevenir el efecto de la corrosión por contacto, se debe evitar perforar el alma de acero. El Nylon (PA6) con el que está fabricado se caracteriza por su alta resistencia (impacto) y sus grandes propiedades ante el envejecimiento (vida útil muy larga). Si la medida o cualquier otra especificación del producto no se encuentra dentro del programa estándar, consulte a nuestra oficina comercial.
