# Adhesivo especial para las uniones de PVC flexible, referencia Bluefast PVC de IT-3. Secado rápido

- Propiedad del archivo: CONSTRUNARIO
- Formato: FIEBDC-3/2012
- Programa: Construnario Versión 3.51
- Fecha de los precios: 14/02/2023
- Divisa: EUR

**BLUEFAST** l Adhesivo especial para las uniones de PVC flexible, referencia Bluefast PVC de IT-3. Secado rápido
Adhesivo especial para las uniones de PVC flexible de secado rápido. Producto tixotrópico. Apto para aplicaciones bajo condiciones húmedas. Presentaciones Bote de plástico 500 ml. Tapón Pincel Bote de plástico 250 ml. Tapón Pincel
