# Mortero expansivo de fraguado rápido. Reparación instantánea de filtraciones y vías de agua

- Propiedad del archivo: CONSTRUNARIO
- Formato: FIEBDC-3/2012
- Programa: Construnario Versión 3.51
- Fecha de los precios: 14/02/2023
- Divisa: EUR

**MORFRARA** l Mortero expansivo de fraguado rápido. Reparación instantánea de filtraciones y vías de agua
Mortero expansivo de FRAGUADO RÁPIDO, para la reparación instantánea de filtraciones y vías de agua. Detención instantánea de vías o fugas de agua con presión hidrostática. Fraguado entre 2 y 4 minutos. Expansivo durante el fraguado, garantizando el total sellado de la junta. Presentaciones Lata 25 kg. Gris Lata 5 kg. Gris
