# Tubería monocapa RP de polipropileno, sistema Niron, de Italsan. SDR 9. Instalaciones de fontanería

- Propiedad del archivo: CONSTRUNARIO
- Formato: FIEBDC-3/2012
- Programa: Construnario Versión 3.51
- Fecha de los precios: 13/09/2022
- Divisa: EUR

**NIRO** u Tubería monocapa RP de polipropileno, sistema Niron, de Italsan. SDR 9. Instalaciones de fontanería
La gama de tubos NIRON monocapa RP en SDR 9, serie 4 está fabricada en polipropileno PP-R RP y es idónea para las instalaciones de fontanería. La utilización de PP-R RP “Raised Pressure”, supone una mejora de las características mecánicas a largo plazo en las instalaciones que trasiegan fluido con temperatura. Este hecho se traduce en un mejor comportamiento a temperatura elevada y la reducción del espesor de pared, permitiendo mayor caudal, menor velocidad en la instalación y, por consiguiente, menores pérdidas de carga en la instalación
