# Colectores de agua de polipropileno y polietileno de Italsan. A medida hasta diámetro 630mm

- Propiedad del archivo: CONSTRUNARIO
- Formato: FIEBDC-3/2012
- Programa: Construnario Versión 3.51
- Fecha de los precios: 13/09/2022
- Divisa: EUR

**COLECT** u Colectores de agua de polipropileno y polietileno de Italsan. A medida hasta diámetro 630mm.
Italsan ofrece un servicio de diseño y fabricación a medida de colectores y componentes para sistemas de distribución de fluidos. El servicio integral de fabricación de colectores empieza por el desarrollo del diseño con tecnología BIM a partir del croquis del cliente, los cálculos y comprobaciones hidráulicas, la selección del material en base a las condiciones de diseño (presión y temperatura) y por último la fabricación a medida del mismo. Italsan ha fabricado colectores para todo tipo de instalaciones en diámetros de hasta 630mm.
