# Canaleta con rejilla de ancho 50 mm, referencia 013416 de Jimten. 50x650 mm

- Propiedad del archivo: CONSTRUNARIO
- Formato: FIEBDC-3/2012
- Programa: Construnario Versión 3.51
- Fecha de los precios: 11/11/2022
- Divisa: EUR

**013416JIM** u Canaleta con rejilla de ancho 50 mm, referencia 013416 de Jimten. 50x650 mm
Canaletas con rejilla de ancho 50 mm en diferentes longitudes. Sifón extraible con válvula de aireación. Salida horizontal 40H / 50M mm encolar.
