# Sifón visto con cuello extensible, referencia 9006738 de Jimten. 1 ¼x40. Conexión de junta plana

- Propiedad del archivo: CONSTRUNARIO
- Formato: FIEBDC-3/2012
- Programa: Construnario Versión 3.51
- Fecha de los precios: 11/11/2022
- Divisa: EUR

| Código | Ud | Descripción |
|---|---|---|
| 9006738JIM | u | Sifón visto con cuello extensible, referencia 9006738 de Jimten. 1 ¼x40. Conexión de junta plana |
