# Fosa séptica sin filtro, referencia 33005206 de Jimten. Boca hombre: Ø60

- Propiedad del archivo: CONSTRUNARIO
- Formato: FIEBDC-3/2012
- Programa: Construnario Versión 3.51
- Fecha de los precios: 11/11/2022
- Divisa: EUR

**33005206JIM** u Fosa séptica sin filtro, referencia 33005206 de Jimten. Boca hombre: Ø60
ent./sal. Ø110
