# Válvula de esfera, tres vías, encolar, referencia 056001 de Jimten. Medida: 40

- Propiedad del archivo: CONSTRUNARIO
- Formato: FIEBDC-3/2012
- Programa: Construnario Versión 3.51
- Fecha de los precios: 11/11/2022
- Divisa: EUR

**056001JIM** u Válvula de esfera, tres vías, encolar, referencia 056001 de Jimten. Medida: 40
Válvula de esfera, tres vías, encolar, referencia 056001 de Jimten. 40
