# Ascensor de pasajeros de alta velocidad modelo Minispace® DX de Kone. Cuarto de máquinas compacto. Edificios media/alta altura

- Propiedad del archivo: CONSTRUNARIO
- Formato: FIEBDC-3/2012
- Programa: Construnario Versión 3.51
- Fecha de los precios: 04/11/2022
- Divisa: EUR

**MINISPACE** u Ascensor de pasajeros de alta velocidad modelo Minispace® DX de Kone. Cuarto de máquinas compacto. Edificios media/alta altura
Ascensor de pasajeros de alta velocidad con cuarto de máquinas compacto para edificios residenciales y comerciales de media y alta altura. Con KONE MiniSpace™ DX puedes crear un tipo de experiencia en el ascensor completamente nueva en edificios de media y alta altura. La conectividad le permite beneficiarse de un desplazamiento de personas mejorado, además de una variedad de nuevos servicios innovadores para hacer que la vida cotidiana sea aún más fácil y agradable. Gracias al motor KONE EcoDisc®, el KONE MiniSpace DX presenta un cuarto de máquinas muy compacto que es simplemente una extensión del hueco del ascensor, lo que significa que su instalación es fácil y económica.
