# Escalera mecánica modelo Travelmaster® de Kone. Desplazamiento fludio para centros comerciales

- Propiedad del archivo: CONSTRUNARIO
- Formato: FIEBDC-3/2012
- Programa: Construnario Versión 3.51
- Fecha de los precios: 04/11/2022
- Divisa: EUR

**TRAVELMASTER** u Escalera mecánica modelo Travelmaster® de Kone. Desplazamiento fludio para centros comerciales
Esta escalera altamente ecoeficiente está optimizada para entornos de establecimientos minoristas y proporciona un desplazamiento fluido y seguro, a la par que garantiza una experiencia de compra agradable.
