# Tubo aislante de polietileno extrusionado referencia K-Flex-PE de K-Flex. Disponible en diferentes tamaños

- Propiedad del archivo: CONSTRUNARIO
- Formato: FIEBDC-3/2012
- Programa: Construnario Versión 3.51
- Fecha de los precios: 13/09/2022
- Divisa: EUR

**KFLEXPE** m Tubo aislante de polietileno extrusionado referencia K-Flex-PE de K-Flex. Disponible en diferentes tamaños
LAMBDA (10°C) 0,036 LAMBDA (40°C) 0,040 REACCIÓN AL FUEGO (EN 13501) DL-s1-d0 T+ +100 °C
