# Tuberías concéntricas de lana mineral ignífuga referencia K-ROCK ALU de K-Flex

- Propiedad del archivo: CONSTRUNARIO
- Formato: FIEBDC-3/2012
- Programa: Construnario Versión 3.51
- Fecha de los precios: 13/09/2022
- Divisa: EUR

**KROCKALU** m Tuberías concéntricas de lana mineral ignífuga referencia K-ROCK ALU de K-Flex
Tuberías concéntricas de lana mineral ignífuga K-ROCK ALU, protegidas por un revestimiento exterior de aluminio reforzado de alta resistencia al vapor de agua. K-ROCK ALU está recomendado para el aislamiento térmico de tuberías de transporte de fluidos fríos y calientes en edificios de los sectores residencial, de servicios e industrial.
