# Baldosa porcelánico, serie Konkur de La Platera. 60x120. D-Line

- Propiedad del archivo: CONSTRUNARIO
- Formato: FIEBDC-3/2012
- Programa: Construnario Versión 3.51
- Fecha de los precios: 03/11/2022
- Divisa: EUR

| Código | Ud | Descripción |
|---|---|---|
| KONKUR | m2 | Baldosa porcelánico, serie Konkur de La Platera. 60x120. D-Line |
