# Dispensador de jabón líquido o gel hidroalcohólico de accionamiento automático de 1,2 L de capacidad, referencia DJ0050A de Mediclinics

- Propiedad del archivo: CONSTRUNARIO
- Formato: FIEBDC-3/2012
- Programa: Construnario Versión 3.51
- Fecha de los precios: 13/09/2022
- Divisa: EUR

**DJ0050A** u Dispensador de jabón líquido o gel hidroalcohólico de accionamiento automático de 1,2 L de capacidad, referencia DJ0050A de Mediclinics
• Dosificador de jabón líquido o de gel desinfectante de manos de accionamiento automático, de 1,2 L de capacidad, fabricado plástico ABS de alto impacto. • Se activa automáticamente sin que el usuario toque el dispensador para reducir la contaminación cruzada y la propagación de gérmenes. • Diseño elegante y moderno, permitiendo que este dispensador se integre perfectamente en cualquier espacio. • Ideal para instalar en baños, cocinas, oficinas, escuelas, bancos, hospitales, hoteles y restaurantes. • Dispone de un visor de nivel de contenido de jabón, situado en la parte frontal que permite visualizar en todo momento el nivel de jabón disponible dentro del dosificador. • Provisto de una cerradura de seguridad que se abre con llave especial suministrada, para ayudar a prevenir manipulaciones y vandalismo y evitar el robo de jabón en lugares públicos, al mismo tiempo que se garantiza la higiene. • Funciona con cuatro pilas alcalinas 4 AA LR6 (no incluidas). • Adecuado para jabón líquido o geles desinfectantes para manos. • Se recomienda utilizar jabón líquido o jabón desinfectante en forma de gel con las siguientes características: - Contenido máximo de alcohol del 80% - Densidad entre 0,9 y 1,35 kg/dm3 - Viscosidad entre 550 y 2.500 cps. No admite jabones/geles hidroalcohólicos que contengan metanol, cloro y tampoco partículas sólidas o abrasivos.
