# Dispensador de papel toalla plegado manual, referencia DT2106 de Mediclinics. Acero acabado blanco, para adosar en pared

- Propiedad del archivo: CONSTRUNARIO
- Formato: FIEBDC-3/2012
- Programa: Construnario Versión 3.51
- Fecha de los precios: 13/09/2022
- Divisa: EUR

**DT2106** u Dispensador de papel toalla plegado manual, referencia DT2106 de Mediclinics. Acero acabado blanco, para adosar en pared
• Dispensador de papel de toalla plegada manual, para adosar en pared, diseñado y fabricado por Mediclinics S.A. • Diseño compacto, robusto y anti-vandálico estos dispensadores de papel están diseñados para ser instalados en cualquier tipo de aseo público. Modelos pensados para un uso más eficiente del papel y perfectos para colocar en diferentes ambientes de baño: gimnasios, centros deportivos, hospitales y centros de salud, hoteles, etc. • Modelo apto para albergar entre 400 y 600 hojas de papel toalla C/Z. • Todos estos modelos de dispensadores de papel toalla se suministran con llave especial de apertura y con los tornillos y tacos para su montaje en la pared.
