# Lavamanos esquinero mural redondo sin rebosadero, referencia SNLM64CS de Mediclincs. Acero inoxidable AISI 304 bacteriostático

- Propiedad del archivo: CONSTRUNARIO
- Formato: FIEBDC-3/2012
- Programa: Construnario Versión 3.51
- Fecha de los precios: 13/09/2022
- Divisa: EUR

**SNML64CS** u Lavamanos esquinero mural redondo sin rebosadero, referencia SNLM64CS de Mediclincs. Acero inoxidable AISI 304 bacteriostático
• Lavamanos esquinero mural redondo (ángulo de 90º) sin rebosadero y sin grifería, fabricado en chapa de acero inoxidable AISI 304 bacteriostático, de 1,2 mm de espesor y acabado satinado. • Este lavamanos de acero inoxidable, por sus reducidas dimensiones, está diseñado y pensando para espacios pequeños. • Apto para uso público, en lavabos de cualquier tipo de frecuencia. • Dispone de una cuba de diámetro 320 mm y 130 mm de profundidad, soldada y pulida sin cantos vivos, para una mayor seguridad y de un faldón perimetral liso de 150 mm. • La facilidad de limpieza de este lavamanos es una propiedad intrínseca de este producto de gran durabilidad y resistencia a la corrosión. • Se suministra con un agujero de serie de Ø 35mm para instalar un grifo. • Incluye válvula de desagüe de 1¼”. • Tornillería de sujeción a pared de ladrillo incluida de serie. Grifería y latiguillos de conexión no suministrados. • Marcado CE. Cumple con la norma española/europea UNE-EN 14688.
