# Downlight led, referencia 67362 de la serie Milena de Megaman. 6W/8W. Empotrar. Fijo

- Propiedad del archivo: CONSTRUNARIO
- Formato: FIEBDC-3/2012
- Programa: Construnario Versión 3.51
- Fecha de los precios: 13/09/2022
- Divisa: EUR

**67362MEG** u Downlight led, referencia 67362 de la serie Milena de Megaman. 6W/8W. Empotrar. Fijo
MEGAMAN® MILENA, es el nuevo downlight Led con los últimos avances tecnológicos de MEGAMAN. Lo más destacable es la posibilidad de cambiar el módulo Led de una manera rápida y sencilla conservando el reflector, aro y otros componentes y así alargar la vida útil de la luminaria salvaguardando su diseño. MILENA incorpora un swich para modificar su potencia siendo dos baremos a elegir (65% o 100%) y otro swich para el cambio de temperatura de color de 3000K a 4000K o viceversa. Versatilidad, confort visual, durabilidad y una excelente eficacia lumínica. Con índice de protección frontal IP44. Opcional bajo consulta la versión con regulación Dali. Aplicaciones: hoteles, cocinas, áreas comerciales, retail, comunidades de vecinos, oficinas, etc..
