# Rack PDU 2G, referencia AP8681 de APC. Display con conmutación, ZeroU, 11,0 kW, 230 V, (21) C13 & (3) C19

- Propiedad del archivo: CONSTRUNARIO
- Formato: FIEBDC-3/2012
- Programa: Construnario Versión 3.51
- Fecha de los precios: 13/09/2022
- Divisa: EUR

**AP8681** u Rack PDU 2G, referencia AP8681 de APC. Display con conmutación, ZeroU, 11,0 kW, 230 V, (21) C13 & (3) C19
Las unidades de distribución eléctrica (PDU) con display de APC a través de salida con conexión permiten un control avanzado del suministro que se puede personalizar según el usuario y un sistema de medición individual de la potencia de salida. Los controles de nivel de salida remotos facilitan la conexión/desconexión del reciclado de suministro para reiniciar el equipo bloqueado de forma remota y evitar el uso no autorizado de salidas independientes. Los atrasos de secuenciación del suministro permiten a los usuarios establecer el orden en el que aumentar o reducir el suministro de los equipos conectados. Evite la sobrecarga de los circuitos durante la recuperación del suministro y amplíe los tiempos de funcionamiento del equipamiento crítico priorizando el reparto de cargas. La medición actual ofrece supervisión remota en tiempo real de las cargas conectadas. Las nuevas PDU conmutadas para rack incluyen supervisión real del suministro, puerto para el sensor de temperatura/ humedad y receptáculos de bloqueo IEC. Alarmas definidas por el usuario que avisan de posibles sobrecargas de suministro antes de que se produzcan fallos críticos de TI. Los usuarios pueden acceder, configurar y controlar las PDU conmutadas para rack a través de interfaces seguras de web, SNMP o Telnet que se complementan con plataformas de gestión centralizada de APC, que utilizan InfraStruxure Central, Capacity Manager y Change Manager
