# Mueble lavabo modelo Boketto de Mi Baño. Tarima a suelo 60 ancho x 45 fondo x 77 alto

- Propiedad del archivo: CONSTRUNARIO
- Formato: FIEBDC-3/2012
- Programa: Construnario Versión 3.51
- Fecha de los precios: 10/11/2022
- Divisa: EUR

**BOKETTO4** u Mueble lavabo modelo Boketto de Mi Baño. Tarima a suelo 60 ancho x 45 fondo x 77 alto
Mueble lavabo BOKETTO PREMIUM con tarima a suelo 60 ancho x 45 fondo x 77 alto, dos cajones, Melaminico Diseño 04 Nodatto. Tarima Antracita. Tirador Niquel satinado. Espejo WELL 60 x 60 cm. Mueble lavabo BOKETTO PREMIUM con tarima a suelo 80 ancho x 45 fondo x 77 alto, dos cajones, Castaño Blanco. Tarima Antracita. Tirador Antracita. Lavabo TEMPRA Mármol Natural Negro Marquina 81 x 46 cm. Seno izquierda con orificio para grifo. Espejo LINEO 80 x 65 cm. Auxiliar MERA 30 ancho x 15 fondo x 100 alto Acero Niquel satinado. Estantes Melamínico Diseño 04 Nodatto. Estante MINT 30 ancho x 12,5 fondo x 30 alto. Estructura Antracita. Trasera Castaño Blanco. (2 unidades) Estante MIX AIR CRISTALPLANT 60 cm. Blanco mate, toallero acero Niquel satinado. Estante MIX AIR CRISTALPLANT 60 cm. Blanco mate, toallero acero Antracita. Mesa Auxiliar SELENE 37 ancho x 47 alto. Base Mármol natural Negro Marquina. Estructura Acero Antracita. Mesa Auxiliar SELENE 37 ancho x 47 alto. Base Mármol natural Carrara. Estructura Acero Antracita.
