# Mueble lavabo modelo Magical de Mi Baño. Suspendido 60anchox45fondox50alto

- Propiedad del archivo: CONSTRUNARIO
- Formato: FIEBDC-3/2012
- Programa: Construnario Versión 3.51
- Fecha de los precios: 10/11/2022
- Divisa: EUR

**MAGICAL01** u Mueble lavabo modelo Magical de Mi Baño. Suspendido 60anchox45fondox50alto
Mueble Lavabo Magical Suspendido 60anchox45fondox50alto Dos Cajones Estructcura Melaminico Diseño 02 Roble Denver. Frente Diseño 03 Cowboy (2UNIDADES) Modulo Magical Con Tapa Vista Suspendido 60anchox45fondox27alto Un Cajon Estructura Y Tapa Melaminico Diseño 02 Roble Denver. Frente Diseño 03 Cowboy Encimera Adda CRISTALPLANT 61×46 Seno Centrado Con Orificio Para Grifo (2 Unidades) Espejo Sun 60cm (2unidades) Estante Smile 60anchox12fondox16alto Melaminico Diseño 02 Roble Denver (2 Unidades) Auxiliar Magical 30anchox25fondox140alto Dos Puertas Estructura Melaminico Diseño 02 Roble Denver. Frente Diseño 03 Cowboy Auxiliar Perfection 30anchox25fondox140alto Dos Puertas. Estructura Melaminico Diseño 02 Roble Denver.Frente Nieve Mate
