# Mueble lavabo suspendido modelo Docce de Mi baño. 80x45cm, 2 cajones de 28

- Propiedad del archivo: CONSTRUNARIO
- Formato: FIEBDC-3/2012
- Programa: Construnario Versión 3.51
- Fecha de los precios: 10/11/2022
- Divisa: EUR

**DOCCE22** u Mueble lavabo suspendido modelo Docce de Mi baño. 80x45cm, 2 cajones de 28
Mueble lavabo suspendido DOCCE de 80x45cm, 2 cajones de 28, VITE CAMEL Encimera QUBO de 81×46,5cm, Blanca CABINET 80 A, organizador de cajón Espejo BASIC 60x78cm, vertical Aplique YAIZA con pinzas Auxiliar 60×40, 2 puertas, VITE CAMEL Auxiliar abierto 30x30cm, BAMA Mate Auxiliar abierto 30x30cm, MUSSET Mate Auxiliar abierto 30x30cm, SARELA Mate Toallero KELLY, VITE GRAFITO Base NIEVE Brillo Bañera KELAY de 170×80, Blanco Mate
