# Deshumidificador desecante, referencia ComDry M160L de Munters

- Propiedad del archivo: CONSTRUNARIO
- Formato: FIEBDC-3/2012
- Programa: Construnario Versión 3.51
- Fecha de los precios: 13/09/2022
- Divisa: EUR

**ComDry M160L** u Deshumidificador desecante, referencia ComDry M160L de Munters
Deshumidificadores / Pequeños Deshumidificadores por Desecante ComDry M160L Deshumidificador desecante La serie ComDry es una gama de deshumidificadores desecantes con una gran flexibilidad, fiabilidad y capacidad de secado. La carcasa sólida presenta una resistencia excepcional a la corrosión, y la robustez de los deshumidificadores hace que resulten muy versátiles en una amplia gama de aplicaciones. También son fáciles de apilar y transportar. La serie ComDry de Munters resulta especialmente adecuada para operaciones de restauración de daños de fuego y agua, así como en la industria de la construcción, y para su aplicación en archivos y obras hidráulicas. También es posible usar las unidades ComDry para reducir la humedad relativa en almacenes, bodegas, archivos y otros espacios limitados. ComDry M160L se ha diseñado para instalaciones fijas en habitaciones cerradas, sótanos sin calefacción o lugares donde sea imposible extraer el aire húmedo del edificio. El condensador refrigerado por aire enfría el aire de reactivación húmedo por debajo de su punto de rocío con la ayuda de aire ambiente. Las gotas de agua resultantes se recogen en una bandeja de condensados y se expulsan. El control a distancia o por señales facilitan el uso y convierten a ComDry M160L de Munters en la elección ideal para aplicaciones estáticas de conservación. El producto MCC es una opción para supervisar y controlar el ComDry M160L desde un servicio WEB. Todos los deshumidificadores Munters están basados en la tecnología de rotor desarrollada específicamente por la empresa, que proporciona una elevada capacidad de absorción de la humedad. Sus áreas de aplicación son casi ilimitadas, gracias al diseño flexible y al alto rendimiento del rotor.
