# Ventilador extractor referencia EC50 de Munster. 50'

- Propiedad del archivo: CONSTRUNARIO
- Formato: FIEBDC-3/2012
- Programa: Construnario Versión 3.51
- Fecha de los precios: 13/09/2022
- Divisa: EUR

**EC50** u Ventilador extractor referencia EC50 de Munster. 50'
El EC50, un ventilador de 50’ equipado con cono de descarga, es el ventilador ideal para una alta capacidad de flujo de aire a elevadas presiones estáticas y bajo consumo de energía. El diseño único de la hélice es autolimpiante y permite conseguir la máxima eficacia, mientras que el cono de descarga potencia drásticamente el flujo de aire. El alojamiento cuadrado del ventilador, el cono de descarga y el transportador de aire (venturi) están fabricados con chapa de acero galvanizado muy resistente. La hélice de 3 palas está equilibrada estática y dinámicamente para producir bajos niveles de ruidos y vibraciones. La hélice puede ser de acero inoxidable, de acero galvanizado y de acero galvanizado prelacado. Para mejorar la eficacia aerodinámica y reducir las pérdidas de presión, el diseño del ventilador cónico ha sido desarrollado en los laboratorios de I+D de Munters. La cámara de pruebas se ha construido según las especificaciones ANSI/AMCA 210-85 Figura 15. Los detalles de la estructura y estanqueidad han sido verificados por el personal de BESS Lab en el departamento de Ingeniería Agrícola de la Universidad de Illinois, EE.UU.
