# Tubería PVC para saneamiento, referencia 100.110.030 de Nueva Terrain, Unión por encolado. DN: 110. Longitud: 3 m

- Propiedad del archivo: CONSTRUNARIO
- Formato: FIEBDC-3/2012
- Programa: Construnario Versión 3.51
- Fecha de los precios: 13/09/2022
- Divisa: EUR

**100.110.030** m Tubería PVC para saneamiento, referencia 100.110.030 de Nueva Terrain, Unión por encolado. DN: 110. Longitud: 3 m
Amplia gama de accesorios Uniones bivalentes Tolerancias ajustadas para uniones extremadamente fiables Figuras diseñadas para cumplimiento CTE Sistema resistente a impactos Resistencia al fuego (B-S1, d0) Sistema de ventilación Gran comportamiento acústico Certificados de conformidad (tubería y accesorios)
