# Tubería en rollo de PVC-U, referencia TFC.025.015 de Nueva Terrain

- Propiedad del archivo: CONSTRUNARIO
- Formato: FIEBDC-3/2012
- Programa: Construnario Versión 3.51
- Fecha de los precios: 13/09/2022
- Divisa: EUR

**TFC.025.015** m Tubería en rollo de PVC-U, referencia TFC.025.015 de Nueva Terrain
Sistema extremadamente fiable y rápido Sin necesidad de herramientas Diámetros y características cumplimiento CTE Certificados de conformidad (tubería y accesorios) Flexible Baja conductividad térmica Absorción de ruido Clasificado para temperaturas hasta 95º
