# Aislante acústico multipropósito hecho en vinilo de alta densidad, referencia Fonac®Barrier de Optimer

- Propiedad del archivo: CONSTRUNARIO
- Formato: FIEBDC-3/2012
- Programa: Construnario Versión 3.51
- Fecha de los precios: 10/11/2022
- Divisa: EUR

**FONACBARR** m Aislante acústico multipropósito hecho en vinilo de alta densidad, referencia Fonac®Barrier de Optimer
Aislante acústico multipropósito hecho en vinilo de alta densidad. Posee un elevado índice de aislación sonora para un amplio rango de frecuencias, por ser un material compacto y de gran masa. FONAC® Barrier se presenta en placas para cielorrasos armados o suspendidos y en rollos para paredes, tabiques y cerramientos de oficinas. Utilización : La construcción de tabiquería divisoria entre locales, sea construida en placa de yeso, ladrillo hueco, tableros de madera o de metal, en general carece de la aislación acústica necesaria. La aplicación de FONAC® Barrier brinda una excelente solución, reforzando la aislación en estas particiones acústicamente débiles, disminuyendo la transmisión de los ruidos de un ambiente a otro. FONAC® Barrier se instala rápida y fácilmente sobre una de las caras del tabique o sobre ambas si se requiere una aislación más exigente. Indicado para hoteles, teatros, cines, salas de ensayo, restaurantes, locutorios, clínicas, consultorios, oficinas, salas de reunión, etc. Se aplica en: pantallas acústicas, refuerzo de tabiques divisorios, paredes delgadas livianas, muros de ladrillo hueco, construcciones en seco, sobre cielorrasos livianos, revestimientos de tuberías, encabinado de máquinas, etc. Características: Excelente aislamiento acústica con mínimo espesor. Ocupa menos de 3 mm. Rápida y fácil instalación. Se corta fácilmente. Costo accesible. Temperatura de trabajo: -10º C a 80º C. No fluye. No se derrite. No gotea. No mancha. No se quiebra. No necesita estar instalado entre otros materiales, placas ó paneles. Se puede pegar con adhesivo de contacto. No desprende partículas nocivas. No se desgrana. Imputrescible. Lavable.
