# Aislamiento térmico reflectivo, Polynum Super de Optimer. Multicapa; 2 láminas externas de aluminio 100% y una de burbuja de aire de polietileno

- Propiedad del archivo: CONSTRUNARIO
- Formato: FIEBDC-3/2012
- Programa: Construnario Versión 3.51
- Fecha de los precios: 10/11/2022
- Divisa: EUR

**POLYNUMSUP** mes Aislamiento térmico reflectivo, Polynum Super de Optimer. Multicapa; 2 láminas externas de aluminio 100% y una de burbuja de aire de polietileno
Emisividad: 0,05 (DIT 478R/13) (ASTM C 1371) Reflectivad: 95% (DIT 478R/13) (ASTM C 1371) Resistencia Interna: 0,11 m2ºC /W (DIT 478R/13) Clasificación Fuego: M1 (UNE 23727-90) Clasificación Fuego: Euro-clase B – s2, d0 (EN 13501-1:2002) Polietileno con retardante de fuego FR Atenuación Acústica: 22 dB (impacto) Impermeable al agua y al vapor de agua. (EN 12086) Recuperación de Humedad: 0% – ausencia de fibras minerales Imputrescible 100 % – Durabilidad Ilimitada. Anti-Condensación, por su composición, burbujas de aire seco. Anti-estático Resistente al calor y humedad (ASTM C 1258-94) Resistente al crecimiento de hongos (ASTM C 1338-00) Resistente a disolventes, ácidos por su tratamiento HR Temperatura de utilización de –20ºC a +100ºC. Estabilidad Dimensional (EN 1604) Conforme con la norma ASTM C 1224-01 “Standart Specifications for Reflective Insulations for Building Aplications”
