# Interruptor horario analógico modular, referencia OB400132 de Orbis. 230 Va.c., 50-60 Hz

- Propiedad del archivo: CONSTRUNARIO
- Formato: FIEBDC-3/2012
- Programa: Construnario Versión 3.51
- Fecha de los precios: 13/09/2022
- Divisa: EUR

**OB400132** u Interruptor horario analógico modular, referencia OB400132 de Orbis. 230 Va.c., 50-60 Hz
Instalación en carril DIN, un módulo de anchura (17,5 mm). Por su pequeño tamaño permite el montaje incluso en cuadros ya existentes y con poco espacio disponible. Esfera lateral de sencilla programación mediante desplazamiento de caballetes. Disponibles modelos con batería intercambiable de reserva (= 150 h). Interruptor para el control manual con tres posiciones: automático, apagado y encendido permanente. Ventana transparente precintable para evitar manipulaciones no autorizadas. Maniobra mínima en el modelo diario 15 minutos y 2 horas en el modelo semanal. Accesorios: Batería NiMH 1,2 V tipo V80H (ref. 54225), caja de superficie 2 módulos (OB140601).
