# Detector compacto de movimiento, referencia NEOMAT 230 Vac 50-60 Hz de Orbis

- Propiedad del archivo: CONSTRUNARIO
- Formato: FIEBDC-3/2012
- Programa: Construnario Versión 3.51
- Fecha de los precios: 13/09/2022
- Divisa: EUR

**OB131512** u Detector compacto de movimiento, referencia NEOMAT 230 Vac 50-60 Hz de Orbis
Su elegante diseño y reducidas dimensiones (10 x 10 cm) le confieren un aspecto discreto ideal para su instalación en hoteles, oficinas y viviendas. Instalación en paredes lisas o en esquinas y rincones mediante accesorio incluido. Equipado con relé de paso por cero para mejor conmutación de cargas tipo LED, fluorescencia o bajo consumo. Tapón de silicona para mejorar el aislamiento de los cables de alimentación. Parámetros regulables: temporización de 10 s a 15 min. y sensibilidad luminosa para que la iluminación encienda solo cuando es de noche. Protección IP54 frente entrada de polvo y chorros de agua según EN 60529
