# Lámparas halógenas de bajo voltaje de Osram. Regulable

- Propiedad del archivo: CONSTRUNARIO
- Formato: FIEBDC-3/2012
- Programa: Construnario Versión 3.51
- Fecha de los precios: 10/11/2022
- Divisa: EUR

| Código | Ud | Descripción |
|---|---|---|
| HALOBV | u | Lámparas halógenas de bajo voltaje de Osram. Regulable |
