# Sensor individual de movimiento modelo High Bay de Osram. Con contacto de conmutación

- Propiedad del archivo: CONSTRUNARIO
- Formato: FIEBDC-3/2012
- Programa: Construnario Versión 3.51
- Fecha de los precios: 10/11/2022
- Divisa: EUR

**HIGHBAY** u Sensor individual de movimiento modelo High Bay de Osram. Con contacto de conmutación
Sensor de movimiento con contacto de conmutación De 3 a 10 m: identificación del movimiento de personas De 3 a 13 m: identificación del movimiento de vehículos (p. ej. carretilla elevadora) Tiempo de retardo de desconexión ajustable: de 30 s a 20 min Consumo máximo de energía en modo stand-by: 0,25 W Beneficios del producto Ahorro de energía de hasta un 35 % (en comparación con conmutación manual) Equipamiento / Accesorios Apto para un máximo de 15 equipos de conexión electrónicos Instalación posible mediante adaptadores de montaje
