# Lámpara fluorescente Studio Line de Osram. Potencia nominal 55,00 W

- Propiedad del archivo: CONSTRUNARIO
- Formato: FIEBDC-3/2012
- Programa: Construnario Versión 3.51
- Fecha de los precios: 10/11/2022
- Divisa: EUR

**STUIDOLINE** u Lámpara fluorescente Studio Line de Osram. Potencia nominal 55,00 W
Características del producto Combinación de fósforo especial Beneficios del producto Puede utilizarse con lámparas halógenas o HMI sin problemas Áreas de aplicación Rodaje de películas Ajustado para su uso en cámaras electrónicas
