# Actuador de persianas/toldos con control manual marca ABB de Futurasmus. 230 V CA, MDRC

- Propiedad del archivo: CONSTRUNARIO
- Formato: FIEBDC-3/2012
- Programa: Construnario Versión 3.51
- Fecha de los precios: 14/09/2022
- Divisa: EUR

**11046FUT** u Actuador de persianas/toldos con control manual marca ABB de Futurasmus. 230 V CA, MDRC
Se utilizan para el control independiente de motores de 230 V CA a traves de ABB-KNX. Los componentes estan disenados para el posicionamiento de persianas, celosias, toldos y demas productos, asi como para el control de puertas, ventanas y compuertas de ventilacion. No es necesario tension auxiliar adicional. Dispone de bloqueo electromecanico para proteger los contactos y de unos botones en la parte frontal para el control manual. El estado actual de la salida se muestra a traves de LEDs
