# Árido ligero de arcilla referencia ARGEX® 0-2 de Argex. Expande en un horno rotatorio a 1200°C

- Propiedad del archivo: CONSTRUNARIO
- Formato: FIEBDC-3/2012
- Programa: Construnario Versión 3.51
- Fecha de los precios: 11/11/2022
- Divisa: EUR

**ARGEX** kg Árido ligero de arcilla referencia ARGEX® 0-2 de Argex. Expande en un horno rotatorio a 1200°C
ARGEX® 0-2 es un árido ligero de arcilla que se expande en un horno rotatorio a 1200°C. Es un producto natural, ligero, resistente, incombustible, no inflamable e inalterable con el tiempo. Campos de aplicación Argamasa ligera y mortero aislante con un buen comportamiento térmico y resistente al fuego. Las propiedades mecánicas y físicas de estos áridos, hacen que sea indicado para su utilización en elementos prefabricados con características especiales.
