# Superficies sólidas Corian® de Dupont. Sin juntas visibles, formas orgánicas y onduladas, efectos de color y translucidez

- Propiedad del archivo: CONSTRUNARIO
- Formato: FIEBDC-3/2012
- Programa: Construnario Versión 3.51
- Fecha de los precios: 15/09/2022
- Divisa: EUR

**CORIAN** m2 Superficies sólidas Corian® de Dupont. Sin juntas visibles, formas orgánicas y onduladas, efectos de color y translucidez
No poroso y resistente a las manchas, Corian® es fácil de limpiar, lo que lo hace una superficie ideal para entornos sanitarios y de preparación de alimentos. También es duradero y fácil de renovar, ya que el color está por todo el material. Además, las superficies sólidas (y los adhesivos y selladores, una vez curados) son de baja emisión de compuestos orgánicos volátiles y no son tóxicos ni alergénicos para las personas.
