# Panel sándwich de cubierta de poliuretano, modelo pizarra de Panel Aragón. Disponible en espesores de 40 a 120 mm

- Propiedad del archivo: CONSTRUNARIO
- Formato: FIEBDC-3/2012
- Programa: Construnario Versión 3.51
- Fecha de los precios: 15/09/2022
- Divisa: EUR

**PASAPI** m2 Panel sándwich de cubierta de poliuretano, modelo pizarra de Panel Aragón. Disponible en espesores de 40 a 120 mm
Un Panel Sándwich con apariencia similar a las cubiertas de pizarra tradicional habituales en zonas de montaña. Es un modelo exclusivo de reciente creación y que gracias a su apariencia puede incluirse perfectamente en cualquier entorno.
