# Sistema modular de policarbonato celular, referencia PolycNova 6P 30-40mm de Panel Aragón. Cerramientos de cubiertas planas

- Propiedad del archivo: CONSTRUNARIO
- Formato: FIEBDC-3/2012
- Programa: Construnario Versión 3.51
- Fecha de los precios: 15/09/2022
- Divisa: EUR

**PolycNova 6P** m2 Sistema modular de policarbonato celular, referencia PolycNova 6P 30-40mm de Panel Aragón. Cerramientos de cubiertas planas
Sistema autoportante de 1000mm de ancho para la realización de cubiertas planas o ligeras curvas, de forma continua o entrelazado con paneles sandwich de distintos fabricantes con los accesorios necesarios para su instalación y garantizando su estanqueidad al agua y al aire. La fijación de los paneles de policarbonato en la cubierta se realiza con grapas específicas para cada fabricante y con el mismo tapajuntas del panel sandwich, suministrando de igual forma las placas de policarbonato sellado en sus extremos para evitar la entrada de agua y suciedad y un frontal para garantizar el conjunto. Su estructura de 6 paredes y su piel exterior de alto espesor nos garantiza su estabilidad estructural y la resistencia al granizo.
