# Sistema de Iluminación natural, referencia 035FX de Panel Aragón. Exterior: lámina de policarbonato compacto más lámina de policarbonato celular

- Propiedad del archivo: CONSTRUNARIO
- Formato: FIEBDC-3/2012
- Programa: Construnario Versión 3.51
- Fecha de los precios: 15/09/2022
- Divisa: EUR

**SERIE035FX** m2 Sistema de Iluminación natural, referencia 035FX de Panel Aragón. Exterior: lámina de policarbonato compacto más lámina de policarbonato celular
Sistema de Iluminación Natural formado por una lámina de Policarbonato Compacto en la parte exterior, y una lámina de Policarbonato Celular. Su instalación se realiza sobre bases metálicas, de hormigón o madera y pueden ser lucernarios fijos o abatibles. Esto permite resolver problemas de aislamiento térmico, además de aportar robustez y una gran resistencia al impacto. Sistema de fijación mediante abrazaderas patentadas que evitan la perforación de la cúpula y permite su dilatación garantizando su estanqueidad.
