# Mortero ignífugo para la protección pasiva contra incendios, Perlifoc de Perlita y Vermiculita

- Propiedad del archivo: CONSTRUNARIO
- Formato: FIEBDC-3/2012
- Programa: Construnario Versión 3.51
- Fecha de los precios: 15/09/2022
- Divisa: EUR

**Perlifoc** m2 Mortero ignífugo para la protección pasiva contra incendios, Perlifoc de Perlita y Vermiculita
Precio: 10.00
El mortero Perlifoc es un producto en base yeso, destinado a la protección pasiva contra incendios de elementos estructurales, compartimentación y en conductos de ventilación. También tiene propiedades de aislamiento térmico y acústico. En relación a los elementos estructurales, Perlifoc se puede emplear para proteger estructuras de acero (pila-res, vigas y secciones huecas), vigas y pilares de hormigón, forjados (tanto unidireccional de hormigón como mixto colaborante), y elementos de madera. Y, en lo referente a compartimentación, puede ser empleado en paredes de mampostería, en divisiones verticales de chapa, en tabiques, falsos techos y franjas cortafuegos. Este mortero proporciona una resistencia al fuego de hasta 240 minutos (R 240).
