# Panel ignífugo para la protección pasiva contra incendios, Antherma LD 260 de Perlita y Vermiculita

- Propiedad del archivo: CONSTRUNARIO
- Formato: FIEBDC-3/2012
- Programa: Construnario Versión 3.51
- Fecha de los precios: 15/09/2022
- Divisa: EUR

**ANTHERMALD260** m2 Panel ignífugo para la protección pasiva contra incendios, Antherma LD 260 de Perlita y Vermiculita
Atherma LD 260 son paneles fabricados en base de silicato de calcio de gran formato y otros materiales refractarios. Los paneles Atherma LD 260 son de uso interior, se emplean para la protección pasiva contra incendios en conductos de ventilación, conductos de extracción de humos. El panel ignífugo Atherma LD 260 se destaca por ser uno de los paneles más ligeros del mercado, facilitando su instalación y la rapidez de montaje.
